# Caldera para la combustión de pellets

- Propiedad del archivo: CYPE INGENIEROS, S.A.
- Formato: FIEBDC-3/2002
- Divisa: EUR
- Costes indirectos: 3.00 %
- IVA: 21.00 %

## I Instalaciones

### IC Calefacción, refrigeración, climatización y A.C.S.

#### ICQ Calderas de biomasa

**ICQ015** Ud Caldera para la combustión de pellets.
Caldera a pellets, modelo Vap 24 "ECOFOREST", eficiencia energética clase A++, potencia térmica nominal 24 kW, rendimiento 93%, Clase 5, color gris, capacidad de la tolva 54 kg, consumo de combustible 1390 - 5080 g/h, autonomía 39 - 11 h, dimensiones 880x883x1522 mm, peso 250 kg, diámetro de salida de gases 100 mm, con intercambiador tubular, hogar de cerámica, sistema electrónico anticondensación, control electrónico de la temperatura de impulsión, alimentación desde tolva por sinfín o por sistema neumático, limpieza automática del intercambiador, sistemas de seguridad, regulación automática del aire de combustión, del aporte de combustible y del caudal de la bomba de circulación, comunicación vía Wi-Fi para control remoto desde un smartphone, tablet o PC con navegador de internet, sistema electrónico propio de regulación y control, bomba de circulación, vaso de expansión, válvula de seguridad limpieza automática del cestillo perforado de combustión y arrastre automático de cenizas a cajón cenicero móvil, sin incluir el conducto para evacuación de los productos de la combustión. Totalmente montada, conexionada y puesta en marcha por la empresa instaladora para la comprobación de su correcto funcionamiento.
Incluye: Replanteo. Presentación de los elementos. Montaje de la caldera y sus accesorios. Conexionado con las redes de conducción de agua, de salubridad y eléctrica, y con el conducto de evacuación de los productos de la combustión. Puesta en marcha.
Criterio de medición de proyecto: Número de unidades previstas, según documentación gráfica de Proyecto.
Criterio de medición de obra: Se medirá el número de unidades realmente ejecutadas según especificaciones de Proyecto.

| Código | Ud | Descripción | Rendimiento | Precio | Importe |
|---|---|---|---|---|---|
| mt38eco064a | Ud | Caldera a pellets, modelo Vap 24 "ECOFOREST", eficiencia energética clase A++, potencia térmica nominal 24 kW, rendimiento 93%, Clase 5, color gris, capacidad de la tolva 54 kg, consumo de combustible 1390 - 5080 g/h, autonomía 39 - 11 h, dimensiones 880x883x1522 mm, peso 250 kg, diámetro de salida de gases 100 mm, con intercambiador tubular, hogar de cerámica, sistema electrónico anticondensación, control electrónico de la temperatura de impulsión, alimentación desde tolva por sinfín o por sistema neumático, limpieza automática del intercambiador, sistemas de seguridad, regulación automática del aire de combustión, del aporte de combustible y del caudal de la bomba de circulación, comunicación vía Wi-Fi para control remoto desde un smartphone, tablet o PC con navegador de internet, sistema electrónico propio de regulación y control, bomba de circulación, vaso de expansión, válvula de seguridad limpieza automática del cestillo perforado de combustión y arrastre automático de cenizas a cajón cenicero móvil, según UNE-EN 303-5. (material) | 1.000 | 4675.00 | 4675.00 |
| mo004 | h | Oficial 1ª calefactor. (mano de obra) | 1.000 | 23.74 | 23.74 |
| mo103 | h | Ayudante calefactor. (mano de obra) | 1.000 | 21.90 | 21.90 |
| % | % | Costes directos complementarios | 2 % | 4720.64 | 94.41 |
|  |  | Costes directos |  |  | 4815.05 |
