# Equipo aire-agua, bomba de calor aerotérmica, para producción de A.C.S

- Propiedad del archivo: CYPE INGENIEROS, S.A.
- Formato: FIEBDC-3/2002
- Divisa: EUR
- Costes indirectos: 3.00 %
- IVA: 21.00 %

## I Instalaciones

### IC Calefacción, refrigeración, climatización y A.C.S.

#### ICV Unidades centralizadas para calefacción, refrigeración, climatización y A.C.S.

**ICV057** Ud Equipo aire-agua, bomba de calor aerotérmica, para producción de A.C.S..
Equipo aire-agua, bomba de calor aerotérmica, para producción de A.C.S., "ECOFOREST", formado por bomba de calor agua-agua, para producción de A.C.S., para gas refrigerante R-290, modelo ecoGEO+ C2 1-6 PRO EH, alimentación monofásica a 230 V, potencia calorífica regulable entre 1 y 6 kW, COP 4,3, dimensiones 1804x600x720 mm, con resistencia eléctrica de apoyo, potencia sonora 44 dBA, peso 194 kg, con compresor scroll con tecnología Inverter Copeland con motor eléctrico de imanes permanentes, control Micro PC Carel, bombas de circulación Wilo de velocidad variable y alta eficiencia (clase energética A), válvula de expansión electrónica Carel, intercambiadores de placas Alfa Laval, acumulador de A.C.S. de 165 litros con serpentín de acero inoxidable y toma para recirculación de 3/4" de diámetro, vaso de expansión de 8 l, grupo de seguridad y kit de aislamiento acústico integral, con posibilidad de conectar en cascada hasta 3 unidades y con posibilidad de gestionar hasta 4 grupos de impulsión, para un circuito directo y dos circuitos con válvula mezcladora, con contador del consumo eléctrico y contador de energía con información del rendimiento instantáneo, mensual y anual, con dos sondas de inmersión y sonda de temperatura exterior, potencia calorífica tarada a 6 kW, y aerotermo de agua caliente, modelo AU6. Accesorios: juego de dos soportes para montaje mural de chapa de acero de 4 mm de espesor y juego de 4 silent-blocks. Incluso elementos antivibratorios de suelo. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42eco004d | Ud | Aerotermo de agua caliente, modelo AU6 "ECOFOREST", con ventilador de velocidad variable, dimensiones 670x790x500 mm, peso 54 kg. (material) | 1.000 | 1335.00 | 1335.00 |
| mt42eco051qb | Ud | Bomba de calor agua-agua, para producción de A.C.S., para gas refrigerante R-290, modelo ecoGEO+ C2 1-6 PRO EH "ECOFOREST", alimentación monofásica a 230 V, potencia calorífica regulable entre 1 y 6 kW, COP 4,3, dimensiones 1804x600x720 mm, con resistencia eléctrica de apoyo, potencia sonora 44 dBA, peso 194 kg, con compresor scroll con tecnología Inverter Copeland con motor eléctrico de imanes permanentes, control Micro PC Carel, bombas de circulación Wilo de velocidad variable y alta eficiencia (clase energética A), válvula de expansión electrónica Carel, intercambiadores de placas Alfa Laval, acumulador de A.C.S. de 165 litros con serpentín de acero inoxidable y toma para recirculación de 3/4" de diámetro, vaso de expansión de 8 l, grupo de seguridad y kit de aislamiento acústico integral, con posibilidad de conectar en cascada hasta 3 unidades y con posibilidad de gestionar hasta 4 grupos de impulsión, para un circuito directo y dos circuitos con válvula mezcladora, con contador del consumo eléctrico y contador de energía con información del rendimiento instantáneo, mensual y anual, con dos sondas de inmersión y sonda de temperatura exterior. (material) | 1.000 | 10430.00 | 10430.00 |
| mt42eco540a | Ud | Juego de dos soportes para montaje mural de chapa de acero de 4 mm de espesor y juego de 4 silent-blocks, "ECOFOREST". (material) | 1.000 | 120.00 | 120.00 |
| mt42www080 | Ud | Kit de amortiguadores antivibración de suelo, formado por cuatro amortiguadores de caucho, con sus tornillos, tuercas y arandelas correspondientes. (material) | 1.000 | 8.00 | 8.00 |
| % | % | Costes directos complementarios | 2 % | 11893.00 | 237.86 |
|  |  | Costes directos |  |  | 12130.86 |
