# Equipo agua-agua, bomba de calor geotérmica, para producción de A.C.S., calefacción y refrigeración

- Propiedad del archivo: CYPE INGENIEROS, S.A.
- Formato: FIEBDC-3/2002
- Divisa: EUR
- Costes indirectos: 3.00 %
- IVA: 21.00 %

## I Instalaciones

### IC Calefacción, refrigeración, climatización y A.C.S.

#### ICV Unidades centralizadas para calefacción, refrigeración, climatización y A.C.S.

**ICV213** Ud Equipo agua-agua, bomba de calor geotérmica, para producción de A.C.S., calefacción y refrigeración.
Bomba de calor geotérmica agua-agua, para calefacción y refrigeración, para gas refrigerante R-290, modelo ecoGEO+ B3 1-6 PRO_230V "ECOFOREST", alimentación monofásica a 230 V, potencia calorífica regulable entre 1 y 6 kW, potencia frigorífica regulable entre 1 y 6 kW, COP 4,3, EER 3,9, dimensiones 1060x550x602 mm, potencia sonora 44 dBA, peso 125 kg, con compresor scroll con tecnología Inverter Copeland con motor eléctrico de imanes permanentes, control Micro PC Carel, bombas de circulación Wilo de velocidad variable y alta eficiencia (clase energética A), válvula de expansión electrónica Carel, intercambiadores de placas Alfa Laval, vaso de expansión de 8 l, grupo de seguridad y kit de aislamiento acústico integral, con posibilidad de conectar en cascada hasta 3 unidades y con posibilidad de gestionar hasta 4 grupos de impulsión, para un circuito directo y dos circuitos con válvula mezcladora, con contador del consumo eléctrico y contador de energía con información del rendimiento instantáneo, mensual y anual, con dos sondas de inmersión y sonda de temperatura exterior, potencia calorífica tarada a 6 kW, potencia frigorífica tarada a 6 kW, interacumulador de A.C.S. de acero inoxidable AISI 316, de 200 litros de capacidad, clase de eficiencia energética B, modelo T-DW 200. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42eco041sc | Ud | Bomba de calor geotérmica agua-agua, para calefacción y refrigeración, para gas refrigerante R-290, modelo ecoGEO+ B3 1-6 PRO_230V "ECOFOREST", alimentación monofásica a 230 V, potencia calorífica regulable entre 1 y 6 kW, potencia frigorífica regulable entre 1 y 6 kW, COP 4,3, EER 3,9, dimensiones 1060x550x602 mm, potencia sonora 44 dBA, peso 125 kg, con compresor scroll con tecnología Inverter Copeland con motor eléctrico de imanes permanentes, control Micro PC Carel, bombas de circulación Wilo de velocidad variable y alta eficiencia (clase energética A), válvula de expansión electrónica Carel, intercambiadores de placas Alfa Laval, vaso de expansión de 8 l, grupo de seguridad y kit de aislamiento acústico integral, con posibilidad de conectar en cascada hasta 3 unidades y con posibilidad de gestionar hasta 4 grupos de impulsión, para un circuito directo y dos circuitos con válvula mezcladora, con contador del consumo eléctrico y contador de energía con información del rendimiento instantáneo, mensual y anual, con dos sondas de inmersión y sonda de temperatura exterior. (material) | 1.000 | 7580.00 | 7580.00 |
| mt42eco100ha | Ud | Interacumulador de A.C.S. de acero inoxidable AISI 316, de 200 litros de capacidad, clase de eficiencia energética B, modelo T-DW 200 "ECOFOREST", de 520 mm de diámetro exterior, 1505 mm de altura total, 8 bar de presión de trabajo, con serpentín espiral corrugado flexible de 2,3 m² de superficie de intercambio, aislamiento térmico de espuma rígida de poliuretano inyectado libre de HCFC y acabado exterior con forro de PVC semirrígido. (material) | 1.000 | 1400.00 | 1400.00 |
| mt37www060f | Ud | Filtro retenedor de residuos de latón, con tamiz de acero inoxidable con perforaciones de 0,5 mm de diámetro, con rosca de 1 1/4", para una presión máxima de trabajo de 16 bar y una temperatura máxima de 110°C. (material) | 2.000 | 18.67 | 37.34 |
| mt37www050c | Ud | Manguito antivibración, de goma, con rosca de 1", para una presión máxima de trabajo de 10 bar. (material) | 2.000 | 24.69 | 49.38 |
| mt37www050e | Ud | Manguito antivibración, de goma, con rosca de 1 1/4", para una presión máxima de trabajo de 10 bar. (material) | 4.000 | 37.17 | 148.68 |
| mt42www050 | Ud | Termómetro bimetálico, diámetro de esfera de 100 mm, con toma vertical, con vaina de 1/2", escala de temperatura de 0 a 120°C. (material) | 1.000 | 54.70 | 54.70 |
| mt37sve010d | Ud | Válvula de esfera de latón niquelado para roscar de 1". (material) | 6.000 | 12.15 | 72.90 |
| mt37sve010e | Ud | Válvula de esfera de latón niquelado para roscar de 1 1/4". (material) | 4.000 | 16.78 | 67.12 |
| mt42eco500b | Ud | Kit para llenado del circuito con glicol, "ECOFOREST", con válvula de esfera de 1 1/4" y filtro de malla de 0,6 mm. (material) | 1.000 | 130.00 | 130.00 |
| mt42eco600ga | Ud | Material auxiliar para instalación de calefacción con unidad agua-agua bomba de calor ecoGEO+ Basic, "ECOFOREST". (material) | 1.000 | 750.00 | 750.00 |
| mo005 | h | Oficial 1ª instalador de climatización. (mano de obra) | 32.000 | 22.00 | 704.00 |
| mo104 | h | Ayudante instalador de climatización. (mano de obra) | 32.000 | 20.30 | 649.60 |
| % | % | Costes directos complementarios | 2 % | 11643.72 | 232.87 |
|  |  | Costes directos |  |  | 11876.59 |
