# Unidad agua-agua, bomba de calor geotérmica, para producción de A.C.S. y calefacción

- Propiedad del archivo: CYPE Ingenieros S.A.
- Formato: FIEBDC-3/2016
- Programa: Generador de precios de la construcción. CYPE Ingenieros, S.A.
- Fecha: 23/05/2025
- Divisa: EUR
- Costes indirectos: 3 %
- IVA: 21 %

## I Instalaciones

### IC Calefacción, refrigeración, climatización y A.C.S.

#### ICV Unidades centralizadas para calefacción, refrigeración, climatización y A.C.S.

**ICV201** Ud Unidad agua-agua, bomba de calor geotérmica, para producción de A.C.S. y calefacción.
Bomba de calor agua-agua, para calefacción y producción de A.C.S., para gas refrigerante R-290, modelo ecoGEO+ C1 1-6 PRO EH "ECOFOREST", alimentación monofásica a 230 V, potencia calorífica regulable entre 1 y 6 kW, COP 4,3, dimensiones 1804x600x720 mm, con resistencia eléctrica de apoyo, potencia sonora 44 dBA, peso 186 kg, con compresor scroll con tecnología Inverter Copeland con motor eléctrico de imanes permanentes, control Micro PC Carel, bombas de circulación Wilo de velocidad variable y alta eficiencia (clase energética A), válvula de expansión electrónica Carel, intercambiadores de placas Alfa Laval, acumulador de A.C.S. de 165 litros con serpentín de acero inoxidable y toma para recirculación de 3/4" de diámetro, vaso de expansión de 8 l, grupo de seguridad y kit de aislamiento acústico integral, con posibilidad de conectar en cascada hasta 3 unidades y con posibilidad de gestionar hasta 4 grupos de impulsión, para un circuito directo y dos circuitos con válvula mezcladora, con contador del consumo eléctrico y contador de energía con información del rendimiento instantáneo, mensual y anual, con dos sondas de inmersión y sonda de temperatura exterior, potencia calorífica tarada a 6 kW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42eco051aa | Ud | Bomba de calor agua-agua, para calefacción y producción de A.C.S., para gas refrigerante R-290, modelo ecoGEO+ C1 1-6 PRO EH "ECOFOREST", alimentación monofásica a 230 V, potencia calorífica regulable entre 1 y 6 kW, COP 4,3, dimensiones 1804x600x720 mm, con resistencia eléctrica de apoyo, potencia sonora 44 dBA, peso 186 kg, con compresor scroll con tecnología Inverter Copeland con motor eléctrico de imanes permanentes, control Micro PC Carel, bombas de circulación Wilo de velocidad variable y alta eficiencia (clase energética A), válvula de expansión electrónica Carel, intercambiadores de placas Alfa Laval, acumulador de A.C.S. de 165 litros con serpentín de acero inoxidable y toma para recirculación de 3/4" de diámetro, vaso de expansión de 8 l, grupo de seguridad y kit de aislamiento acústico integral, con posibilidad de conectar en cascada hasta 3 unidades y con posibilidad de gestionar hasta 4 grupos de impulsión, para un circuito directo y dos circuitos con válvula mezcladora, con contador del consumo eléctrico y contador de energía con información del rendimiento instantáneo, mensual y anual, con dos sondas de inmersión y sonda de temperatura exterior. (material) | 1 | 9880 | 9880.000 |
| mt37www060f | Ud | Filtro retenedor de residuos de latón, con tamiz de acero inoxidable con perforaciones de 0,5 mm de diámetro, con rosca de 1 1/4", para una presión máxima de trabajo de 16 bar y una temperatura máxima de 110°C. (material) | 2 | 18.67 | 37.340 |
| mt37www050c | Ud | Manguito antivibración, de goma, con rosca de 1", para una presión máxima de trabajo de 10 bar. (material) | 2 | 24.69 | 49.380 |
| mt37www050e | Ud | Manguito antivibración, de goma, con rosca de 1 1/4", para una presión máxima de trabajo de 10 bar. (material) | 4 | 37.17 | 148.680 |
| mt42www050 | Ud | Termómetro bimetálico, diámetro de esfera de 100 mm, con toma vertical, con vaina de 1/2", escala de temperatura de 0 a 120°C. (material) | 1 | 54.7 | 54.700 |
| mt37sve010d | Ud | Válvula de esfera de latón niquelado para roscar de 1". (material) | 2 | 12.15 | 24.300 |
| mt37sve010e | Ud | Válvula de esfera de latón niquelado para roscar de 1 1/4". (material) | 4 | 16.78 | 67.120 |
| mt42eco500b | Ud | Kit para llenado del circuito con glicol, "ECOFOREST", con válvula de esfera de 1 1/4" y filtro de malla de 0,6 mm. (material) | 1 | 145 | 145.000 |
| mt42eco600fa | Ud | Material auxiliar para instalación de calefacción con unidad agua-agua bomba de calor ecoGEO+ Compact, "ECOFOREST". (material) | 1 | 550 | 550.000 |
| mo005 | h | Oficial 1ª instalador de climatización. (mano de obra) | 32 | 23.74 | 759.680 |
| mo104 | h | Ayudante instalador de climatización. (mano de obra) | 32 | 21.9 | 700.800 |
| % | % | Costes directos complementarios | 2 % | 12417.000 | 248.340 |
|  |  | Costes directos |  |  | 12665.340 |

## Recursos

**mt42eco051aa** Ud Bomba de calor agua-agua
Datos técnicos: Coste energético 8404.215 MJ; Emisión de CO2 481.975 kg
Residuos:
- embalaje: re150101 Envases de papel y cartón. (componente de residuo); rendimiento 3.188 kg; Código LER 15 01 01; Masa del elemento 1 kg; Volumen 0.001333 m3
- embalaje: re170201 Madera. (componente de residuo); rendimiento 0.731 kg; Código LER 17 02 01; Masa del elemento 1 kg; Volumen 0.000909 m3

**mt37www060f** Ud Filtro retenedor de residuos de latón
Datos técnicos: Coste energético 860.723 MJ; Emisión de CO2 61.001 kg
Residuos:
- embalaje: re150101 Envases de papel y cartón; rendimiento 0.072 kg

**mt37www050c** Ud Manguito antivibración, de goma, con rosca de 1", para una presión máxima de trabajo de 10 bar
Datos técnicos: Coste energético 156.178 MJ; Emisión de CO2 13.896 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
