# Estufa a pellets

- Propiedad del archivo: CYPE Ingenieros S.A.
- Formato: FIEBDC-3/2016
- Programa: Generador de precios de la construcción. CYPE Ingenieros, S.A.
- Fecha: 22/10/2024
- Divisa: EUR
- Costes indirectos: 3 %
- IVA: 21 %

## I Instalaciones

### IC Calefacción, refrigeración, climatización y A.C.S.

#### ICH Chimeneas, hogares, cocinas, cassettes insertables y estufas

**ICH030** Ud Estufa a pellets.
Estufa a pellets estanca, modelo Mónaco "ECOFOREST", eficiencia energética clase A+ potencia térmica nominal 7,5 kW, rendimiento 91%, capacidad de la tolva 11 kg, consumo de combustible 631 - 1577 g/h, autonomía 17 - 7 h, dimensiones 702x200x1090 mm, peso 97 kg, diámetro de salida de gases 80 mm, alimentación con pellets, cáscara de almendra y hueso de aceituna, con hogar de fundición, cestillo perforado de combustión de acero inoxidable, posibilidad de salida de gases superior, trasera o en el lateral derecho, frente decorativo de vidrio templado color negro, puerta de hogar con efecto espejo, sistema de intercambio de calor sin limpieza, sistema de limpieza del cristal (Vacuum Cleaning System), sistemas de seguridad, regulación automática del aire de combustión, del aporte de combustible y del aire de convección, comunicación vía Wi-Fi para control remoto desde un smartphone, tablet o PC con navegador de internet y sistema electrónico propio de regulación y control. Incluso accesorios de conexión al conducto de evacuación de los productos de la combustión, sin incluir este conducto. Totalmente montada y conexionada.
Incluye: Replanteo de la estufa. Presentación de los elementos. Montaje de la estufa y sus accesorios. Conexión al conducto de evacuación.
Criterio de medición de proyecto: Número de unidades previstas, según documentación gráfica de Proyecto.
Criterio de medición de obra: Se medirá el número de unidades realmente ejecutadas según especificaciones de Proyecto.

| Código | Ud | Descripción | Rendimiento | Precio | Importe |
|---|---|---|---|---|---|
| mt38eco005a | Ud | Estufa a pellets estanca, modelo Mónaco "ECOFOREST", eficiencia energética clase A+ potencia térmica nominal 7,5 kW, rendimiento 91%, capacidad de la tolva 11 kg, consumo de combustible 631 - 1577 g/h, autonomía 17 - 7 h, dimensiones 702x200x1090 mm, peso 97 kg, diámetro de salida de gases 80 mm, alimentación con pellets, cáscara de almendra y hueso de aceituna, con hogar de fundición, cestillo perforado de combustión de acero inoxidable, posibilidad de salida de gases superior, trasera o en el lateral derecho, frente decorativo de vidrio templado color negro, puerta de hogar con efecto espejo, sistema de intercambio de calor sin limpieza, sistema de limpieza del cristal (Vacuum Cleaning System), sistemas de seguridad, regulación automática del aire de combustión, del aporte de combustible y del aire de convección, comunicación vía Wi-Fi para control remoto desde un smartphone, tablet o PC con navegador de internet y sistema electrónico propio de regulación y control, según UNE-EN 13240. (material) | 1 | 2295 | 2295.000 |
| mt38arc600a | Ud | Puesta en marcha y formación en el manejo de estufa a pellets. (material) | 1 | 60 | 60.000 |
| mo004 | h | Oficial 1ª calefactor. (mano de obra) | 1.073 | 22.74 | 24.400 |
| mo103 | h | Ayudante calefactor. (mano de obra) | 1.073 | 20.98 | 22.512 |
| % | % | Costes directos complementarios | 2 % | 2401.912 | 48.038 |
|  |  | Costes directos |  |  | 2449.950 |

## Recursos

**mt38eco005a** Ud Estufa a pellets estanca
Datos técnicos: Coste energético 2515.966 MJ; Emisión de CO2 199.887 kg
Residuos:
- embalaje: re150101 Envases de papel y cartón. (componente de residuo); rendimiento 2.308 kg; Código LER 15 01 01; Masa del elemento 1 kg; Volumen 0.001333 m3
- embalaje: re170201 Madera. (componente de residuo); rendimiento 0.622 kg; Código LER 17 02 01; Masa del elemento 1 kg; Volumen 0.000909 m3
