# Depósito prefabricado para almacenaje de pellets

- Propiedad del archivo: CYPE Ingenieros S.A.
- Formato: FIEBDC-3/2016
- Programa: Generador de precios de la construcción. CYPE Ingenieros, S.A.
- Fecha: 22/10/2024
- Divisa: EUR
- Costes indirectos: 3 %
- IVA: 21 %

## I Instalaciones

### IC Calefacción, refrigeración, climatización y A.C.S.

#### ICQ Calderas de biomasa

**ICQ060** Ud Depósito prefabricado para almacenaje de pellets.
Conjunto de depósito y sistema automático de extracción de pellets, de 1,3x1x1 m y 0,35 t de capacidad máxima, modelo Kit Ecosilo Compact 10 "ECOFOREST", con estructura de madera, tolva de tela resistente a la radiación UV, sin tapa para posibilitar el llenado manual, tornillo sinfín de 2 m de longitud, kit de automatización del tornillo sinfín, con controlador para el arranque y paro del motor y sonda capacitiva para detección del material, y sonda de nivel del depósito. Totalmente montado, conexionado y probado.
Incluye: Replanteo. Colocación del depósito. Conexión al sistema de extracción.
Criterio de medición de proyecto: Número de unidades previstas, según documentación gráfica de Proyecto.
Criterio de medición de obra: Se medirá el número de unidades realmente ejecutadas según especificaciones de Proyecto.

| Código | Ud | Descripción | Rendimiento | Precio | Importe |
|---|---|---|---|---|---|
| mt38eco200a | Ud | Conjunto de depósito y sistema automático de extracción de pellets, de 1,3x1x1 m y 0,35 t de capacidad máxima, modelo Kit Ecosilo Compact 10 "ECOFOREST", con estructura de madera, tolva de tela resistente a la radiación UV, sin tapa para posibilitar el llenado manual, tornillo sinfín de 2 m de longitud, kit de automatización del tornillo sinfín, con controlador para el arranque y paro del motor y sonda capacitiva para detección del material, y sonda de nivel del depósito. (material) | 1 | 1280 | 1280.000 |
| mo003 | h | Oficial 1ª electricista. (mano de obra) | 4.356 | 22.74 | 99.055 |
| mo102 | h | Ayudante electricista. (mano de obra) | 4.356 | 20.98 | 91.389 |
| % | % | Costes directos complementarios | 2 % | 1470.444 | 29.409 |
|  |  | Costes directos |  |  | 1499.853 |
